# Muster-Leistungsbeschreibung
Leistungsbeschreibung (GAEB 90, DA81)
Währung: EUR

## Remmers SL Floor Flex 03-1/03-2
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

*Hinweis*
Beschichtbarkeit von Gussasphalt

Die Beschichtbarkeit der Gussasphaltflächen
(Festigkeitsklassen AS-IC 10 oder AS-IC 15) ist im
Einzelfall zu prüfen. Generell sind nur innenliegende
Gussasphaltflächen beschichtbar, die keiner
thermischen Belastung durch z.B. direkter
Sonneneinstrahlung oder  große Fensterflächen,
ausgesetzt sind.

*Hinweis*
Anforderungen an den Untergrund

Die zu behandelnden Flächen müssen vor rückseitiger
Durchfeuchtung geschützt werden, der Untergrund muss
tragfähig und zur Beschichtung geeignet sein.
Haftungsbeeinträchtigende Rückstände müssen
entfernt werden.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung von Gussaspaltestrichen**
Zur Untersuchung sind u. a. durchzuführen.

a) visuell, auf Verschmutzungen, Absandungen und Risse
b) Abklopfen auf Hohlstellen und Gefügelockerungen
c) Messen der Druck- und Haftzugfestigkeiten
d) Messen des Feuchtigkeitsgehaltes

Hinweis zur Beschichtung auf Gussasphalt:

Zur Beschichtung sind tragfähige, innenliegende Gussasphaltestriche  (AS IC 10-40)
geeignet. Bei Gussasphalten ist in jedem Fall
bezüglich der Beschichtbarkeit und des Be-
schichtungsaufbaus Rücksprache mit dem
Werk zu halten! Eine separate Grundierung ist
bei geeigneten Gussasphalten in der Regel
nicht erforderlich, so dass nach einer gründlichen
Reinigung der Fläche direkt beschichtet werden
kann.
Einheit: m2

**00001.0004 Vorbehandlung mit geeigneten Mitteln, vorzugsw. mittels Strahlen**
Untergrundvorbehandlung mit geeigneten
Mitteln, vorzugsweise mittels
Stahlkugelstrahlverfahren, zur Erzielung
eines tragfähigen, sauberen und
tragfähigen Untergrundes, frei von
haftungsmindernden Schichten.
Mittels Industriestaubsauger ist der
Untergrund staubfrei herzustellen. Der
Untergrund muss nach der
Untergrundvorbehandlung zur Beschichtung
geeignet sein.
Einheit: m2

**00001.0005 Entfernen von Hohlstellen - Senkrechter Einschnitt um Fehlstellen**
*** Bedarfsposition ohne GB
Markieren von Fehl- und Hohlstellen und
durch Einschneiden begrenzen.
Anschließend alle zweifelhaft
erscheindenden Teil bis zum tragfähigen
Untergrund entfernen. Die Schadstellenränder
sind senkrecht einzuschneiden. Mittels
Industriestaubsauger ist der Untergrund
staubfrei herzustllen.

Die Entsorgung des anfallenden
Bauschutts ist mit einzukalkulieren.
Einheit: m2

**00001.0006 Aufmörteln mit einem 2K EP Mörtel mit Sieblinie (1:10)**
*** Bedarfsposition ohne GB
Auffüllen von Fehl- und Ausbruchstellen
mit einem Mörtel bestehend aus 1
Gewichtsteil  Epoxy ST 100,
einem transparenten, mechanisch belastbaren,
zweikomponentigen Epoxydharz und 10
Gewichtsteilen  Selectmix 0/10
(Körnung 0,2-1,0mm). Zunächst werden die
Haftflächen mit  Epoxy ST 100
grundiert. In die noch frische
Grundierung wird der Mörtel eingebracht,
verdichtet, auf Höhe abgezogen und
geglättet.

Verbrauch:
Verbrauch für die Grundierung:
mind. 0,30 kg/m²  Epoxy ST 100 <1160>
Verbrauch für den Mörtel je mm Schichtdicke:
mind. 0,20 kg/m²  Epoxy ST 100 <1160>
ca. 2,00 kg/(m²+mm)  Selectmix 0/10 <6750>
Einheit: m2

**00001.0007 Grundierung und Ausgleichsschicht mit einem 2K PUR Bindemittel (GA)**
Beschichten der vorbereiteten Flächen, nach klebfreiem
Erhärten der vorangegangenen Schicht, mit einer
Grundierspachtelung bestehend aus Remmers PUR Uni
Color, einem zähharten, mechanisch belastbaren,
zweikomponentigen Polyurethanharz
und ca. 0,3 Gewichtsteilen Remmers Selectmix 01/03
(Körnung 0,09-0,25 mm). Das Material wird in
geeigneter Weise, z. B. mit einem gezahnten
Gummischieber  bzw. Einer Glätt- oder Zahn- kelle auf
der Fläche verteilt.

Hinweis:
Die notwendige Polyuretanharzmenge sowie die maximale
Füllstoffzugabe ist baustellenabhängig und an die
örtlichen
Gegebenheiten anzupassen.

Verbrauch:
Grundierung:
ca. 0,50 kg/m² PUR Uni Color <6800-6805>
(Farbton nach Wahl des Auftraggebers)
Rautiefenausgleich
Grundierung:
ca. 1,20 kg/m² PUR Uni Color <6800-6805>
(Farbton nach Wahl des Auftraggebers)
anteilig ca. 0,40 kg/m² Remmers Selectmix 01/03 <4405>
Einheit: m2

**00001.0008 Beschichtung mit PUR Uni Colorca. 1mm**
Beschichten der vorbereiteten Flächen,
nach klebfreiem Erhärten der vorangegangenen
Schicht, mit Remmers PUR Uni Color, einem
rissüberbrückenden, trittelastischen,
zweikomponentigen Polyurethanharz. Das Material
wird in geeigneter Weise, z. B. mit einem
gezahnten Gummischieber, Glätt- oder Zahnkelle
(Zahnleiste 7) auf der Fläche verteilt.

Zahnleisten oder gezahnte Gummischieber
sind in der Größe auf den Füllgrad und die
Verlegebedingungen abzustimmen.

Verbrauch:
Verbrauch: ca. 1,45 kg/m² je mm Schichtdicke
mind. 2,0 kg/m² PUR Uni Color
(Farbton nach Wahl des Auftraggebers) <6800, 6802-6806>
Einheit: m2

**00001.0009 Gefüllte Beschichtung PUR Uni Color / QS 01/03 MV 1:0,3**
*** Wahlposition ZZ 000.1
Beschichten der vorbereiteten Flächen, nach klebfreiem
Erhärten der vorangegangenen Schicht, mit einer
Verlaufsbeschichtung bestehend aus Remmers PUR Uni
Color, einem zähharten, mechanisch belastbaren,
zweikomponentigen Polyurethanharz
und 0,3 Gewichtsteilen Selectmix 01/03(Körnung
0,09-0,25 mm).
Das Material wird in geeigneter Weise, z. B. mit einem
gezahnten Gummischieber  bzw. einer
Glätt- oder Zahnkelle auf der Fläche verteilt.

Hinweis:
Die maximale Füllstoffzugabe ist
baustellenabhängig und an die örtlichen
Gegebenheiten anzupassen.

Verbrauch:
mind. 1,20-1,50 kg/m² PUR Uni Color
<6800-6805>(Farbton nach Wahl des Auftraggebers)
anteilig bis ca. 0,50 kg/m² Remmers Quarzsand 01/03
<4405>
Einheit: m2

**00001.0010 Versiegelung mit PUR Color Top M 2K**
Versiegeln der vorangegangenen Beschichtung,
nach klebfreiem Erhärten, jedoch innerhalb
von 48 Std. mit Remmers PUR Color Top M 2K, einer
pigmentierten, matten 2K-Polyurethanharzversiegelung.

Das Material wird mittels geeignetem kurzfloorigen
Farbroller gleichmäßig aufgebracht und
anschließend innerhalb von 15 min. mit einem
geeignetem, kurzfloorigen, trockenen Farbroller in
einer Richtung nachgerollt.

Hinweis:
Zur Vermeidung von Glanzgradunterschieden sind
die verwendeteten Rollen nach spätestens 30 min.
gegen Neue auszutauschen. Dieses gilt es in der
Werkzeugbedarfsplanung zu berücksichtigen.

Liefern und Herstellen pigmentierten
Versiegelung der beschichteten Flächen mit einem
pigmentierten, uv-stabilen, lösemittelfreien 2-K PUR-
Bindemittel, Oberfläche seidenmatt.

Gewähltes Produkt oder gleichwertig:
Remmers PUR Color Top M 2K

Verbrauch:
optional:
anteilige Zugabe Remmers ADD 150 <6660>
zur Herstellung rutschhemmender Eigenschaften
Verbrauch:
ca. 0,13 kg/m² Remmers PUR Color Top M 2K <6643>
Einheit: m2

**00001.0011 Einblasen von Struktur-/Mattierungsmittel**
*** Wahlposition ZZ 000.2
Einblasen eines Struktur-/Mattierungsmittels
(Glimmer) zur Erzielung einer Rutschhemmung.

gewähltes Produkt oder gleichwertig:
Remmers Glimmer GHL 3/0

Anwendungsbereich:
Gezielte Einstreuung für Remmers-Bodenbeschichtungen
Eigenschaften:
- Oberflächen strukturierend
Produktkenndaten:
Korndichte 0,15 - 0,25 g/cm³
Körnung bis ca. 3 mm
Form Plättchenförmig
Anwendungsbeispiele Einstreumaterial
Zur gezielten Einstreuung gleichmäßig in die
geeignete, noch frische Remmers-Beschichtung
einstreuen.
Hinweis: Bei AS/ESD Systemen Deckungsgrad max. 30 %.
Verbrauch 0,01 - 0,05 kg/m²

Verbrauch:
ca. bzw. bis zu 0,05 kg/m² Remmers Glimmer GHL 3/0
<6742>
Einheit: m2
